# TUBERIA PVC COMPACTO TUYPER COLOR TEJA

- Propiedad del archivo: RIB Spain
- Formato: FIEBDC-3/2020
- Programa: Presto 22.00
- Fecha: 14/03/2022
- Tipo: lista de precios
- Fecha de los precios: 11/02/2022
- Divisa: EUR
- IVA: 10 %

## 04 TUBERIA PVC COMPACTO TUYPER COLOR TEJA

### 04.01 TUBERIA PVC COMPACTO SIN PRESION SN2

**160SJ2** m Tubería PVC D160 SN2
Precio: 6.37
Suministro de tubería diametro nominal 160mm COMPACTO de PVC TUYPER, para SN2, fabricada según UNE EN 1401 con certificado AENOR, color Naranja Teja. Unión de tuberías por junta integrada de caucho reforzada con anillo metálico en el interior de la junta según norma EN 681-1.

**200SJ2** m Tubería PVC D200 SN2
Precio: 9.63
Suministro de tubería diametro nominal 200mm COMPACTO de PVC TUYPER, para SN2, fabricada según UNE EN 1401 con certificado AENOR, color Naranja Teja. Unión de tuberías por junta integrada de caucho reforzada con anillo metálico en el interior de la junta según norma EN 681-1.

**250SJ2** m Tubería PVC D250 SN2
Precio: 15.11
Suministro de tubería diametro nominal 250mm COMPACTO de PVC TUYPER, para SN2, fabricada según UNE EN 1401 con certificado AENOR, color Naranja Teja. Unión de tuberías por junta integrada de caucho reforzada con anillo metálico en el interior de la junta según norma EN 681-1.

**315SJ2** m Tubería PVC D315 SN2
Precio: 23.61
Suministro de tubería diametro nominal 315mm COMPACTO de PVC TUYPER, para SN2, fabricada según UNE EN 1401 con certificado AENOR, color Naranja Teja. Unión de tuberías por junta integrada de caucho reforzada con anillo metálico en el interior de la junta según norma EN 681-1.

**400SJ2** m Tubería PVC D400 SN2
Precio: 38.68
Suministro de tubería diametro nominal 400mm COMPACTO de PVC TUYPER, para SN2, fabricada según UNE EN 1401 con certificado AENOR, color Naranja Teja. Unión de tuberías por junta integrada de caucho reforzada con anillo metálico en el interior de la junta según norma EN 681-1.

**500SJ2** m Tubería PVC D500 SN2
Precio: 62.1
Suministro de tubería diametro nominal 500mm COMPACTO de PVC TUYPER, para SN2, fabricada según UNE EN 1401 con certificado AENOR, color Naranja Teja. Unión de tuberías por junta integrada de caucho reforzada con anillo metálico en el interior de la junta según norma EN 681-1.

**630SJ2** m Tubería PVC D630 SN2
Precio: 96.27
Suministro de tubería diametro nominal 630mm COMPACTO de PVC TUYPER, para SN2, fabricada según UNE EN 1401 con certificado AENOR, color Naranja Teja. Unión de tuberías por junta integrada de caucho reforzada con anillo metálico en el interior de la junta según norma EN 681-1.

**710SJ2** m Tubería PVC D710 SN2
Precio: 0
Suministro de tubería diametro nominal 710mm COMPACTO de PVC TUYPER, para SN2, fabricada según UNE EN 1401 con certificado AENOR, color Naranja Teja. Unión de tuberías por junta integrada de caucho reforzada con anillo metálico en el interior de la junta según norma EN 681-1.
NOTA: Consultar disponibilidad.

**800SJ2** m Tubería PVC D800 SN2
Precio: 0
Suministro de tubería diametro nominal 800mm COMPACTO de PVC TUYPER, para SN2, fabricada según UNE EN 1401 con certificado AENOR, color Naranja Teja. Unión de tuberías por junta integrada de caucho reforzada con anillo metálico en el interior de la junta según norma EN 681-1.
NOTA: Consultar disponibilidad.

### 04.02 TUBERIA PVC COMPACTO SIN PRESION SN4

**110SJ** m Tubería PVC D110 SN4
Precio: 0
Suministro de tubería diametro nominal 110mm COMPACTO de PVC TUYPER, para SN4, fabricada según UNE EN 1401 con certificado AENOR, color Naranja Teja. Unión de tuberías por junta integrada de caucho reforzada con anillo metálico en el interior de la junta según norma EN 681-1.

**125SJ** m Tubería PVC D125 SN4
Precio: 0
Suministro de tubería diametro nominal 125mm COMPACTO de PVC TUYPER, para SN4, fabricada según UNE EN 1401 con certificado AENOR, color Naranja Teja. Unión de tuberías por junta integrada de caucho reforzada con anillo metálico en el interior de la junta según norma EN 681-1.

**160SJ** m Tubería PVC D160 SN4
Precio: 8.24
Suministro de tubería diametro nominal 160mm COMPACTO de PVC TUYPER, para SN4, fabricada según UNE EN 1401 con certificado AENOR, color Naranja Teja. Unión de tuberías por junta integrada de caucho reforzada con anillo metálico en el interior de la junta según norma EN 681-1.

**200SJ** m Tubería PVC D200 SN4
Precio: 12.64
Suministro de tubería diametro nominal 200mm COMPACTO de PVC TUYPER, para SN4, fabricada según UNE EN 1401 con certificado AENOR, color Naranja Teja. Unión de tuberías por junta integrada de caucho reforzada con anillo metálico en el interior de la junta según norma EN 681-1.

**250SJ** m Tubería PVC D250 SN4
Precio: 20.05
Suministro de tubería diametro nominal 250mm COMPACTO de PVC TUYPER, para SN4, fabricada según UNE EN 1401 con certificado AENOR, color Naranja Teja. Unión de tuberías por junta integrada de caucho reforzada con anillo metálico en el interior de la junta según norma EN 681-1.

**315SJ** m Tubería PVC D315 SN4
Precio: 30.65
Suministro de tubería diametro nominal 315mm COMPACTO de PVC TUYPER, para SN4, fabricada según UNE EN 1401 con certificado AENOR, color Naranja Teja. Unión de tuberías por junta integrada de caucho reforzada con anillo metálico en el interior de la junta según norma EN 681-1.

**400SJ** m Tubería PVC D400 SN4
Precio: 50.11
Suministro de tubería diametro nominal 400mm COMPACTO de PVC TUYPER, para SN4, fabricada según UNE EN 1401 con certificado AENOR, color Naranja Teja. Unión de tuberías por junta integrada de caucho reforzada con anillo metálico en el interior de la junta según norma EN 681-1.

**500SJ** m Tubería PVC D500 SN4
Precio: 81.15
Suministro de tubería diametro nominal 500mm COMPACTO de PVC TUYPER, para SN4, fabricada según UNE EN 1401 con certificado AENOR, color Naranja Teja. Unión de tuberías por junta integrada de caucho reforzada con anillo metálico en el interior de la junta según norma EN 681-1.

**630SJ** m Tubería PVC D630 SN4
Precio: 124.26
Suministro de tubería diametro nominal 630mm COMPACTO de PVC TUYPER, para SN4, fabricada según UNE EN 1401 con certificado AENOR, color Naranja Teja. Unión de tuberías por junta integrada de caucho reforzada con anillo metálico en el interior de la junta según norma EN 681-1.

**710SJ** m Tubería PVC D710 SN4
Precio: 200.96
Suministro de tubería diametro nominal 710mm COMPACTO de PVC TUYPER, para SN4, fabricada según UNE EN 1401 con certificado AENOR, color Naranja Teja. Unión de tuberías por junta integrada de caucho reforzada con anillo metálico en el interior de la junta según norma EN 681-1.

**800SJ** m Tubería PVC D800 SN4
Precio: 255.91
Suministro de tubería diametro nominal 800mm COMPACTO de PVC TUYPER, para SN4, fabricada según UNE EN 1401 con certificado AENOR, color Naranja Teja. Unión de tuberías por junta integrada de caucho reforzada con anillo metálico en el interior de la junta según norma EN 681-1.

### 04.03 TUBERIA PVC COMPACTO SIN PRESION SN8

**110SJ8** m Tubería PVC D110 SN8
Precio: 0
Suministro de tubería diametro nominal 110mm COMPACTO de PVC TUYPER, para SN8, fabricada según UNE EN 1401 con certificado AENOR, color Naranja Teja. Unión de tuberías por junta integrada de caucho reforzada con anillo metálico en el interior de la junta según norma EN 681-1.

**125SJ8** m Tubería PVC D125 SN8
Precio: 0
Suministro de tubería diametro nominal 125mm COMPACTO de PVC TUYPER, para SN8, fabricada según UNE EN 1401 con certificado AENOR, color Naranja Teja. Unión de tuberías por junta integrada de caucho reforzada con anillo metálico en el interior de la junta según norma EN 681-1.

**160SJ8** m Tubería PVC D160 SN8
Precio: 10
Suministro de tubería diametro nominal 160mm COMPACTO de PVC TUYPER, para SN8, fabricada según UNE EN 1401 con certificado AENOR, color Naranja Teja. Unión de tuberías por junta integrada de caucho reforzada con anillo metálico en el interior de la junta según norma EN 681-1.

**200SJ8** m Tubería PVC D200 SN8
Precio: 15.63
Suministro de tubería diametro nominal 200mm COMPACTO de PVC TUYPER, para SN8, fabricada según UNE EN 1401 con certificado AENOR, color Naranja Teja. Unión de tuberías por junta integrada de caucho reforzada con anillo metálico en el interior de la junta según norma EN 681-1.

**250SJ8** m Tubería PVC D250 SN8
Precio: 24.28
Suministro de tubería diametro nominal 250mm COMPACTO de PVC TUYPER, para SN8, fabricada según UNE EN 1401 con certificado AENOR, color Naranja Teja. Unión de tuberías por junta integrada de caucho reforzada con anillo metálico en el interior de la junta según norma EN 681-1.

**315SJ8** m Tubería PVC D315 SN8
Precio: 38.15
Suministro de tubería diametro nominal 315mm COMPACTO de PVC TUYPER, para SN8, fabricada según UNE EN 1401 con certificado AENOR, color Naranja Teja. Unión de tuberías por junta integrada de caucho reforzada con anillo metálico en el interior de la junta según norma EN 681-1.

**400SJ8** m Tubería PVC D400 SN8
Precio: 62.49
Suministro de tubería diametro nominal 400mm COMPACTO de PVC TUYPER, para SN8, fabricada según UNE EN 1401 con certificado AENOR, color Naranja Teja. Unión de tuberías por junta integrada de caucho reforzada con anillo metálico en el interior de la junta según norma EN 681-1.

**500SJ8** m Tubería PVC D500 SN8
Precio: 99.89
Suministro de tubería diametro nominal 500mm COMPACTO de PVC TUYPER, para SN8, fabricada según UNE EN 1401 con certificado AENOR, color Naranja Teja. Unión de tuberías por junta integrada de caucho reforzada con anillo metálico en el interior de la junta según norma EN 681-1.

**630SJ8** m Tubería PVC D630 SN8
Precio: 159.07
Suministro de tubería diametro nominal 630mm COMPACTO de PVC TUYPER, para SN8, fabricada según UNE EN 1401 con certificado AENOR, color Naranja Teja. Unión de tuberías por junta integrada de caucho reforzada con anillo metálico en el interior de la junta según norma EN 681-1.

**710SJ8** m Tubería PVC D710 SN8
Precio: 239.59
Suministro de tubería diametro nominal 710mm COMPACTO de PVC TUYPER, para SN8, fabricada según UNE EN 1401 con certificado AENOR, color Naranja Teja. Unión de tuberías por junta integrada de caucho reforzada con anillo metálico en el interior de la junta según norma EN 681-1.

**800SJ8** m Tubería PVC D800 SN8
Precio: 296.07
Suministro de tubería diametro nominal 800mm COMPACTO de PVC TUYPER, para SN8, fabricada según UNE EN 1401 con certificado AENOR, color Naranja Teja. Unión de tuberías por junta integrada de caucho reforzada con anillo metálico en el interior de la junta según norma EN 681-1.

### 04.04 TUBERIA PVC COMPACTO CON PRESION SN4 / PN6

**110SPT** m Tubería PVC D110 SN4 / PN6
Precio: 4.6
Suministro de tubería diametro nominal 110mm COMPACTO de PVC TUYPER, para SN4, fabricada según UNE EN 1452 con certificado AENOR para presión PN6, color Naranja Teja. Unión de tuberías por junta integrada de caucho reforzada con anillo metálico en el interior de la junta según norma EN 681-1.

**125SPT** m Tubería PVC D125 SN4 / PN6
Precio: 6.03
Suministro de tubería diametro nominal 125mm COMPACTO de PVC TUYPER, para SN4, fabricada según UNE EN 1452 con certificado AENOR para presión PN6, color Naranja Teja. Unión de tuberías por junta integrada de caucho reforzada con anillo metálico en el interior de la junta según norma EN 681-1.

**160SPT** m Tubería PVC D160 SN4 / PN6
Precio: 8.5
Suministro de tubería diametro nominal 160mm COMPACTO de PVC TUYPER, para SN4, fabricada según UNE EN 1452 con certificado AENOR para presión PN6, color Naranja Teja. Unión de tuberías por junta integrada de caucho reforzada con anillo metálico en el interior de la junta según norma EN 681-1.

**200SPT** m Tubería PVC D200 SN4 / PN6
Precio: 13.04
Suministro de tubería diametro nominal 200mm COMPACTO de PVC TUYPER, para SN4, fabricada según UNE EN 1452 con certificado AENOR para presión PN6, color Naranja Teja. Unión de tuberías por junta integrada de caucho reforzada con anillo metálico en el interior de la junta según norma EN 681-1.

**250SPT** m Tubería PVC D250 SN4 / PN6
Precio: 20.69
Suministro de tubería diametro nominal 250mm COMPACTO de PVC TUYPER, para SN4, fabricada según UNE EN 1452 con certificado AENOR para presión PN6, color Naranja Teja. Unión de tuberías por junta integrada de caucho reforzada con anillo metálico en el interior de la junta según norma EN 681-1.

**315SPT** m Tubería PVC D315 SN4 / PN6
Precio: 31.66
Suministro de tubería diametro nominal 315mm COMPACTO de PVC TUYPER, para SN4, fabricada según UNE EN 1452 con certificado AENOR para presión PN6, color Naranja Teja. Unión de tuberías por junta integrada de caucho reforzada con anillo metálico en el interior de la junta según norma EN 681-1.

**400SPT** m Tubería PVC D400 SN4 / PN6
Precio: 51.73
Suministro de tubería diametro nominal 400mm COMPACTO de PVC TUYPER, para SN4, fabricada según UNE EN 1452 con certificado AENOR para presión PN6, color Naranja Teja. Unión de tuberías por junta integrada de caucho reforzada con anillo metálico en el interior de la junta según norma EN 681-1.

**500SPT** m Tubería PVC D500 SN4 / PN6
Precio: 83
Suministro de tubería diametro nominal 500mm COMPACTO de PVC TUYPER, para SN4, fabricada según UNE EN 1452 con certificado AENOR para presión PN6, color Naranja Teja. Unión de tuberías por junta integrada de caucho reforzada con anillo metálico en el interior de la junta según norma EN 681-1.

**630SPT** m Tubería PVC D630 SN4 / PN6
Precio: 132.38
Suministro de tubería diametro nominal 630mm COMPACTO de PVC TUYPER, para SN4, fabricada según UNE EN 1452 con certificado AENOR para presión PN6, color Naranja Teja. Unión de tuberías por junta integrada de caucho reforzada con anillo metálico en el interior de la junta según norma EN 681-1.

**710SPT** m Tubería PVC D710 SN4 / PN6
Precio: 191.34
Suministro de tubería diametro nominal 710mm COMPACTO de PVC TUYPER, para SN4, fabricada según UNE EN 1452 con certificado AENOR para presión PN6, color Naranja Teja. Unión de tuberías por junta integrada de caucho reforzada con anillo metálico en el interior de la junta según norma EN 681-1.

**800SPT** m Tubería PVC D800 SN4 / PN6
Precio: 241.8
Suministro de tubería diametro nominal 800mm COMPACTO de PVC TUYPER, para SN4, fabricada según UNE EN 1452 con certificado AENOR para presión PN6, color Naranja Teja. Unión de tuberías por junta integrada de caucho reforzada con anillo metálico en el interior de la junta según norma EN 681-1.
